# Mod. Maurer & Vorbereitung Fliesenverlegung
Angebotsaufforderung (GAEB 90, DA83)
Währung: EUR

## Mod. Maurer & Vorbereitung Fliesenverleg
Datum: 02.04.25

*Hinweis*
A)  ALLGEMEINE VORBEMERKUNGEN
für Modernisierungen in leerstehenden Wohnungen- auf
der Grundlage von
"Schrumpf Einheitspreisabkommen(S-EPA)
=======================================================
==========

A1) Allgemeines:

In den Positionen dieses Leistungsverzeichnisses sind
Arbeiten im Zuge von Einzelmodernisierungen in
Leerwohnungen beschrieben.

Dem Einheitspreisabkommen liegen die aktuellen
"Zusätzliche Vertragsbedingungen für die Ausführung von
Bauleistungen (Z-VOB/B)" der Covivio Immobilien GmbH,
zugrunde. Für sich auf dieses S-EPA beziehende
Einzelaufträge (Leistungsabrufe) gelten die
Vertragsbedingungen in jedem Einzelfall als vereinbart.
Sofern zukünftig als Ersatz für die aktuell gültigen
Z-VOB/B Stand mit dem Auftragnehmer (AN) neue Z-VOB/B
vereinbart werden, gelten für nach Gültigkeitsbeginn
die neuen Z-VOB/B beauftragte Leistungen ausschließlich
die neuen Z-VOB/B.

Für nach diesem "Schrumpf-Einheitspreisabkommen"
ausgeführte Leistungen gelten, ergänzend zur den
jeweiligen Leistungsbeschreibungen der einzelnen
Positionen, bei evtl. Widersprüchen in nachfolgend
genannter Reihenfolge, folgende Bedingungen:

1. diese ""Allgemeine Vorbemerkungen für
Schrumpf-Einheitspreisabkommen"" (A)
2. die sich anschließenden ""Allgemeine technische
Vorbemerkungen"" (B)
3. die sich anschließenden ""Besondere technische
Vorbemerkungen"" (für dieses Gewerk) (C)
4. die ""Zusätzliche Vertragsbedingungen für die
Ausführung von Bauleistungen Z-VOB/B""
5. Baustellenordnung der Immeo=Wohnen in der jeweils
gültigen Fassung

Mit Unterzeichnung des S-EPA erklärt der AN, dass von
ihm sämtliche gesetzlichen, behördlichen und
berufgenossenschaftlichen Auflagen erfüllt werden, die
zur Ausführung der im S-EPA beschriebenen Leistungen
erforderlich sind.

Es dürfen nur solche Materialien verwendet werden, über
die der Auftragsnehmer das uneingeschränkte
Eigentumsrecht besitzt und die vollkommen frei von
Rechten Dritter sind.

Für die Ausführung der Arbeiten ist Fachpersonal in
ausreichender Zahl einzusetzen.
Hierbei ist darauf zu achten, dass für die Ausführung
sämtlicher Arbeiten unsere Baustellenordnung in der
jeweils gültigen Fassung zu beachten ist, die dem
ausführenden Fachpersonal in geeigneter Form zur
Kenntnis zu geben ist.

A2) Kundendienst:

Die  Arbeiten werden in bewohnten Häusern ausgeführt.
Modernisierungsmaßnahmen in bewohnten Häusern verlangen
vom Auftragsnehmer eine hohe Sensibilität. Mit
Rücksicht auf die berechtigten Bedürfnisse unserer
Mieter sind daher Lärm- und schmutzintensive Arbeiten
auf ein Mindestmaß zu reduzieren.

Der Auftraggeber (AG) erwartet vom AN darüber hinaus
tatkräftige Unterstützung bei den Bemühungen,
berechtigten Mieterwünschen zu entsprechen. Dazu
gehören insbesondere folgende Verpflichtungen:

1) Alle Handwerker/Mitarbeiter des AN haben die
Verpflichtung, unseren Kunden (Mietern) höflich und
hilfsbereit zu begegnen. Das Verhalten des AN ist
mitbestimmend für das Bild des Mieters/Kunden über
unsere Gesellschaft. Dementsprechend ist für den AN
neben der ordnungsgemäßen Durchführung seiner
Arbeiten die Kundenzufriedenheit besonderes Ziel seiner
Tätigkeit.

2)  Möbel und sonstiges Mietereigentum, Bodenflächen
und angrenzende Bauteile etc. im Bereich der
auszuführenden Arbeiten sind durch Folie,
evtl.Schaltafeln oder Ähnliches zu schützen. Die
Arbeitsstelle, aber insbesondere such verschmutzte
Gemeinschaftseinrichtungen, wie Treppenhäuser,
Kellerzugänge oder Außenanlagen, sind jeden Tag zu
reinigen und bei Beendigung der täglichen Arbeiten
im ordnungsgemäßen Zustand zu hinterlassen.

A3) Preise:

Die, für die Ausführung von Leistungen nach diesem
S-EPA, hier festgeschriebenen Preise gelten für
Arbeiten im Zuge von Einzelmodernisierungen in
Leerwohnungen. Preisbasis für die Modernisierung nach
diesem S-EPA ist 1 Wohneinheit. Der AG behält sich vor,
bei einer Paketvergabe über einen Nachlass zu
verhandeln.

In den Einheitspreisen sind sämtliche Kosten, wie
Lohn-, Material- und Nebenkosten enthalten,
insbesondere auch:

1)  Koordination / Terminabsprache(n) mit unseren
Technischen Objektmanager/innen, bzw. Bauleiter/innen
sowie unseren kfm. Objektbetreuer/innen bzw.
Kundenbetreuer/innen und ggf. auch mit unseren Mietern.

2) Sämtliche Fahrt- und Transportkosten,

3) Sämtliche tariflichen Zulagen wie z.B. Schmutz- und
Staubzulagen, Zulagen für ekelerregende
  Arbeiten etc.

4) Die Gestellung, Vorhaltung und spurlose Entfernung
aller erforderlichen Gerüste und  Absperrungen (ggf.
auch Warnschilder) bis zu einer Höhe der Arbeitsbühne
von 2 m; die Mitbenutzung der Gerüste ist allen mit
Reparaturarbeiten beschäftigten Firmen kostenlos zu
gestatten,

5)  Befestigungsmittel aller Art; Hilfsstoffe wie
Nägel, Bindedraht und Kleinmaterial sowie alle
  Baustoffe, die zur kompletten Erstellung der
Leistung erforderlich sind,

6)  Die Abdeckung von Einrichtungsgegenständen zum
Schutz vor Beschädigung und Verschmutzung

7)  Das, ggf. tägliche, Säubern der Arbeitsstelle

8)  Der Ausbau und Abtransport sowie die ordnungsgemäße
Entsorgung, einschließlich  Kippgebühren, sämtlichen
Bauschutts und aller alter, schadhafter Teile. Teile,
für die sich der AG eine generelle oder
einzelfallbezogene Prüfung vorbehalten hat, sind bis zu
diesem Zeitpunkt, längstens jedoch für die Dauer von 10
Wochen, vom AN vorzuhalten und dürfen erst danach
entsorgt werden.

9)  Alle weiteren Nebenleistungen, die zur Erfüllung
der in den Leistungspositionen beschriebenen
  Hauptleistungen, unter Beachtung aller einschlägigen
Vorschriften, erforderlich sind, im EPA
  aber nicht gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des S-EPA sind Nettopreise. Sie
gelten zuzüglich der zum jeweiligen
Leistungserbringungszeitpunkt gültigen Mehrwertsteuer.

A4) Abrechnung:

Eine evtl. vorhandene Position ""An-/Abfahrtpauschale""
darf grundsätzlich nur einmal pro Auftrag  berechnet
werden, auch wenn mehrere Anfahrten (auch an
verschiedenen Tagen) erforderlich sind. Sollten mehrere
Anfahrten aus Gründen erforderlich sein, die
ausschließlich der AG zu vertreten hat, sind diese
besonders zu begründen und als Z Position zu
kennzeichnen.
Soweit im Rahmen eines Auftrags zwei oder mehr
Positionen dieses S-EPA ausgeführt werden, die
gleichartige (identische) Teilleistungen überlappend
enthalten, darf lediglich eine dieser Positionen in
vollem Umfang abgerechnet werden. Die zweite bzw.
weitere Positionen sind dann mit einem anteiligen Preis
als Z-Position in Rechnung zu stellen

Maßgebend für die Abrechnung ist das nach
Fertigstellung der Arbeiten durch den AN zu nehmende
Aufmaß, sowie die Bestätigung es zuständigen
Kundenbetreuers/Bauleiters/Kfm. oder technischen
Objektmanager, dass die Leistungen durchgeführt wurden.

Das testierte Aufmaß bzw. die Bestätigung ist vom AN
mit der Schlussrechnung einzureichen. Ausgenommen
hiervon sind Vorgänge, die über unsere
Handwerkerkopplung (HWK) abgerechnet werden; in diesen
Fällen sind die Aufmaße/Bestätigungen vom AN, im Rahmen
der gesetzlichen Vorschriften, vorzuhalten und, auf
Verlangen des AG, jederzeit innerhalb von 7
Kalendertagen zur Prüfung einzureichen bzw. als
Dokumentenanhang in der HWK zu hinterlegen.
Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen  mit unserem Denken und Handeln, mit den
verwendeten Produkten und Lösungen.
Dabei geben wir innerhalb unserer EPAs dementsprechend
umweltverträgliche Produkte als Standard vor und
verweisen auf die sachgemäße Handhabung und Entsorgung
im Rahmen der von uns beauftragten Arbeiten.

A6) SONSTIGES

Die in diesen Bedingungen festgelegten Pflichten hat
der AN jedem Dritten aufzuerlegen, dessen er sich zur
Erfüllung dieser Pflichten bedient.
Die Einheitspreisabkommen dürfen weder ganz noch
teilweise in irgendeiner Form Dritten entgeltlich oder
unentgeltlich zugänglich gemacht werden.

*Hinweis*
B)  ALLGEMEINE TECHNISCHE VORBEMERKUNGEN FÜR
EINHEITSPREISABKOMMEN
=======================================================
============================

B1) ALLGEMEINES

Für Lieferung und Ausführung gelten neben dem
Leistungsverzeichnis:

1.  die neuesten DIN-Vorschriften, VDE- und
VDI-Richtlinien

2.  die Vorschriften der zuständigen Behörden (z.B.
Bauaufsicht, Gewerbeaufsicht, Brandverhütung, TÜV,
Berufsgenossenschaften und Versorgungsbetriebe,

3.  die Bestimmungen der Gerüstbauordnung

4.  die Festlegungen des jeweiligen
Werkstoffherstellers. Die Werkstoffe müssen den
geforderten Bedingungen der Leistungsbeschreibung
entsprechen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderliche Genehmigungen erlöschen, ist dies dem AG
unverzüglich schriftlich mitzuteilen. Mit Übernahme der
Abfälle durch den AN gehen Eigentum, Gefahr,
Verkehrssicherungspflicht und öffentlich-rechtliche
Verantwortung auf diesen über.

Der AG behält sich vor, zu prüfen, ob der AN seinen
Pflichten nachgekommen ist. Hierzu kann der AG Einsicht
nehmen in die  vom AN nach öffentlich-rechtlichen
Vorschriften zu führenden  Nachweisbücher und in den
Genehmigungsbescheid der  angefahrenen
Abfallentsorgungsanlage, dessen Vorlage der  AN zu
bewirken hat.

Der AN hat zur Abdeckung aller - sowohl seiner als auch
die des AG sich aus der Abfallbeseitigung ergebenden
Haftungsrisiken unter Einschluss des Gewässerschäden-
Haftungsrisikos auf seine Kosten eine
Haftpflichtversicherung  in ausreichender Höhe für
Personen-, Sach- und  Vermögensschäden abzuschließen
und dem AG den Abschluss  auf Verlangen nachzuweisen.
Diese Regelung lässt die Haftung des AN unberührt.

B6) SCHADSTOFFE, insbesondere Asbest

Bekanntlich wurde bis in die 1980er Jahre hinein Asbest
als bevorzugter Baustoff bei Errichtung von Gebäuden
verwendet. Asbest war nicht nur als Baustoff in Beton
eingebunden. Er fand auch Verwendung bspw. in
speziellen Klebern für Fliesen oder anderen
Bodenbelägen oder in den zu verwendeten Bauteilen
selbst. Mit anderen Worten, Asbestfasern können
überall, insbesondere bei den älteren Gebäuden,
enthalten sein.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern

*Hinweis*
C)  GEWERKESPEZIFISCHE VORBEMERKUNGEN

Für Unternehmer, die ausschließlich Fliesenarbeiten und
die dafür vorbereitenden Arbeiten ausführen gelten die
nachfolgenden Positionen nur für den Bereich der
Fliesenarbeiten, also in der Regel: Küche, WC und Bad.
Arbeiten, die nicht in direktem Zusammenhang mit der
Plattierung stehen werden dann von einem separaten
Maurer ausgeführt.

in diesem EPA werden Arbeiten "im Bestand" im Rahmen
von Wohnraum- und Gewerbemodernisierungen beschrieben.

Deshalb ist zusätzlich zu den Punkten unter A3) für die
Kalkulation der Einzelpreise zu berücksichtigen, dass
die Untergründe und anschließende Bauteile von
verschiedener Bauart sein können.

Putzträger, wie Rippenstreckmetall sind in den
Einheitspreisen enthalten

Die Gestellung von Kleingerüsten im Innenbereich ist in
den Leistungspositionen enthalten und wird nicht
zusätzlich vergütet.

Das Schließen von Dübellöchern wird vom Gewerk Maler
ausgeführt und nicht vergütet

Bei den verwendeten Werkstoffen gelten die
Herstellervorschriften in der jeweils zum Zeitpunkt des
Einbaus gültigen Fassung.

Gipsmörtel und Gipsspachtelmassen dürfen in unseren
Bädern und WCs nicht verbaut werden.

Stemmarbeiten sind mit scharfen Werkzeugen auszuführen,
um größere Zerstörungen des Mauerwerks zu vermeiden.
Die Standfähigkeit der Wände darf keinesfalls
beeinträchtigt werden. Wo möglich, sind zwingend
elektrische Bohrer oder Fräsen zu verwenden. Bei
Deckendurchbrüchen sind die Leitungen mit Schutzrohren
zu versehen.

Vor Beginn der Arbeiten sind mit dem Auftraggeber die
Meterrisse und Höhenquoten zu kontrollieren und
abzustimmen. Die Höhe der Plattierung ist auf den
Meterriss zu beziehen.

Während der Arbeiten ist darauf zu achten, dass alle
Abflüsse bis zur Abnahme dauerhaft geschlossen werden.

Bei Leistungen, die nach Fertigstellung nicht mehr
sichtbar bzw. prüfbar sind, ist durch den AN eine
Fotodokumentation den Abrechnungsunterlagen
unaufgefordert beizulegen. Ansonsten können die
Leistungen nicht vergütet werden.

Die Positionen in diesem EPA für die Herstellung von
Untergründen für die Fliesenverlegung (Putz und
Estrich) sind hinsichtlich ihrer Ebenheit gemäß DIN
18202:2005, Tabelle 3, Zeile 4, bzw. Zeile 7 (erhöhte
Anforderungen) auszuführen.

Bei Wand- und Bodendurchbrüchen ist auf den Brandschutz
zu achten. Offenstehende Durchführungen dürfen ohne
Rücksprache mit der Bauleitung nicht überbaut werden
(beispielsweise mit einer Abkastung oder einer
Badewannenabmauerung).

Das Ausmauern von Vorwandinstallationskästen ist nicht
erwünscht und wird nicht vergütet.

Sollten im Rahmen der Arbeiten Gefahrstoffe, wie etwa
asbesthaltige Materialien aufgefunden werden oder nur
der Verdacht darauf bestehen, ist vor Wiederaufnahme
der Arbeiten umgehend die Bauleitung zu verständigen.

Mauerwerksteile / Wände sind im Verband herzustellen,
bzw. fachgerecht zu verankern. Das Vermauern von
verschiedenen Steinarten, z.B. Ziegel / Kalksandsteine,
in einem Mauerwerksteil ist untersagt.

Putzprofile dürfen in Feuchträumen nur im Unterputz
verbleiben, wenn diese aus Edelstahl sind. Andernfalls
sind sie nach Fertigstellung des Putzes zu entfernen.

### Bereich 01 Mauer- und Putzarbeiten

#### Abschnitt 01.01 Schützen Umfeld

**01.01.0005 Mehraufwand bei bewohnten Wohnungen**
*** Bedarfsposition ohne GB
Mehraufwand, wie Wartezeiten, Laufwege abdecken,
nachkleben der Staubschutzwände usw.,  bei Arbeiten in
bewohnten Wohnungen oder Gewerbestätten "im Betrieb"
Menge: 1,000 psch

**01.01.0010 Böden und Mobiliar abdecken**
*** Bedarfsposition ohne GB
Böden und/oder Mobiliar mit geeigneten Abdeckmaterial
(PE-Folie, Filzpappe, o.ä.) vor Verschmutzung und
Beschädigung schützen. Nach Beendigung der Arbeiten
demontieren und abfahren. (abgerechnet wird die Fläche
des Abdeckmaterials)
Menge: 1,000 m²

**01.01.0020 Staubschutzwand erstellen**
*** Bedarfsposition ohne GB
Staubschutzwand aus PE -Folie, Flanken staubdicht
verschlossen erstellen, vor- und instandhalten und nach
Ende der Maßnahme  wieder demontieren und abfahren.
Menge: 1,000 m²

**01.01.0030 Baustellenschutztür**
*** Bedarfsposition ohne GB
Baustellenschutztür aus verzinktem Stahl mit
Stahlspindeln zur schnellen Montage liefern, einbauen,
bis längstens acht Wochen vorhalten und nach Ablauf der
Maßnahme wieder demontieren  und abfahren
Menge: 1,000 psch

**01.01.0040 Zulage: Vorhaltezeit über acht Wochen**
*** Bedarfsposition ohne GB
Zulage zur Vorposition für das Vorhalten der Tür von
über acht Wochen Abrechnung je angefangene Woche
Menge: 1,000 psch

#### Abschnitt 01.02 Abbruch-, und Ausbesserungsarbeiten

**01.02.0010 Abbrucharbeiten Bodenbelag lose**
*** Bedarfsposition ohne GB
Alten, losen  Bodenbelag (1- oder 2-lagig) aufnehmen
und entsorgen. Materialrückstände auf dem Unterboden
sind  vollständig zu beseitigen.
Menge: 1,000 m²

**01.02.0020 Abbrucharbeiten Bodenbelag verklebt**
*** Bedarfsposition ohne GB
Alten, verklebten Bodenbelag (1- oder 2-lagig)
aufnehmen und entsorgen. Klebereste auf dem Unterboden
sind  vollständig zu beseitigen.
Menge: 1,000 m²

**01.02.0030 Abbruch Bodenplatten, Kleber verbleibt**
*** Bedarfsposition ohne GB
Bodenplatten aus Keramik, Werk- oder Naturstein
abbrechen Feste Fliesenkleber-, oder Mörtelreste am
Boden werden dort belassen.
Menge: 1,000 m²

**01.02.0040 Abbruch massiver Böden, bis 5cm**
*** Bedarfsposition ohne GB
Bodenbelag aller Art bis 5 cm, wie Fliesen, Naturstein,
 Betonwerkstein, Estrich, usw. in den Geschossen und
auf den Balkonen einschl. evtl. vorh. Mörtelbettung und
 Unterboden bis auf den Betonuntergrund aufnehmen.
Menge: 1,000 m²

**01.02.0050 Abbruch massiver Böden, bis 10 cm**
*** Bedarfsposition ohne GB
Bodenbelag aller Art bis 10 cm, wie Fliesen,
Naturstein,  Betonwerkstein, Estrich, usw. in den
Geschossen und  auf den Balkonen einschl. evtl. vorh.
Mörtelbettung und  Unterboden bis auf den
Betonuntergrund aufnehmen.
Menge: 1,000 m²

**01.02.0060 Fußleisten ausbauen**
*** Bedarfsposition ohne GB
Alte Fußleisten einschl. Viertelstäbe ausbauen,
Befestigungsmittel entfernen (nicht einschlagen)
Menge: 1,000 m

**01.02.0070 Sockelfliesen abstemmen**
*** Bedarfsposition ohne GB
Sockelfliesen, einschl. Mörtelbett oder Kleberschicht
abstemmen
Menge: 1,000 m

**01.02.0080 Wandplattierung abbrechen**
*** Bedarfsposition ohne GB
Wandplattierung, auch mehrlagig bis auf festen
Untergrund abbrechen.  Einschließlich Abbruch von
vorhandenem nicht tragfähigem Mörtelbett oder Wandputz

 .
Menge: 1,000 m²

**01.02.0090 Wandputz abschlagen**
*** Bedarfsposition ohne GB
Wandputz jeglicher Art, einschl. Putzträgern, Tapeten,
Anstrichen, etc... restlos bis auf den Untergrund
abschlagen.
Menge: 1,000 m²

**01.02.0100 Abbruch Mauerwerk Dicke bis einschl. 8cm**
*** Bedarfsposition ohne GB
bis einschl. 8cm starke Wände und Abmauerungen
aller Art, einschl. des anhaftenden Putzes,  Platten
o.ä. abbrechen.
Menge: 1,000 m²

**01.02.0110 Abbruch Mauerwerk Dicke über 8 cm**
*** Bedarfsposition ohne GB
Wände und Abmauerungen aller Art,  einschl. des
anhaftenden Putzes,  Platten o.ä. abbrechen. Dicke > 8
cm
Menge: 1,000 m²

**01.02.0115 Abbruch Kamin, ein- und mehrzügig**
*** Bedarfsposition ohne GB
stillgelegten Kamin in der Wohnung, ein- und mehrzügig,
einschließlich anhaftendem Putz, Fliesen und sonstigen
Bekleidungen vollständig zurückbauen.
Menge: 1,000 m3

**01.02.0120 Leichtbauständerwand ausbauen.**
*** Bedarfsposition ohne GB
Leichtbauständerwand jeglicher Art bis 15 cm
Gesamtstärke abbrechen.  Einschließlich: Beiputz der
angrenzenden Flächen; Schließen der Verankerungslöcher
und gegebenenfalls Ausbessern des Estrichs.
Menge: 1,000 m²

**01.02.0125 Regalböden ausbauen**
*** Bedarfsposition ohne GB
Regalböden aus Holz oder Stahlblech einschließlich
Unterkonstruktion ausbauen. Dübellöcher schließen.
Nicht in Kombination mit "Einbauschränke ausbauen" für
den selben Schrank anwendbar.
Menge: 1,000 Stck

**01.02.0130 Einbauschränke aller Art abbrechen**
*** Bedarfsposition ohne GB
Einbauschränke aller Art wie Fenstereinbauschränke
oder raumhohe Abstellschränke abbrechen. Dübellöcher
schließen. Schäden an Estrich- und Putzflächen  sind zu
beseitigen. Aufmaß erfolgt im aufgebauten Zustand.
Menge: 1,000 m3

**01.02.0140 Türen mit Holzzarge ausbauen**
*** Bedarfsposition ohne GB
Vollständige Innnentür, auch Wohnungseinganstüren
einschließlich Holzzarge und Türblatt ausbauen.
Enthalten ist das Schließen der Estrichausbrüche im
Bereich der Zarge unterschiedliche Größen Abrechnung je
angefangene 4,5 qm (Aufmaß erfolgt einseitig)
Menge: 1,000 Stck

**01.02.0145 Türen mit Stahlzarge ausbauen**
*** Bedarfsposition ohne GB
Vollständige Innnentür, auch Wohnungseinganstüren
einschließlich Stahlzarge und Türblatt ausbauen.
Enthalten ist das Schließen der Estrichausbrüche im
Bereich der Zarge unterschiedliche Größen Abrechnung je
angefangene 4,5 qm (Aufmaß erfolgt einseitig)
Menge: 1,000 Stck

**01.02.0150 Türblätter ausbauen**
*** Bedarfsposition ohne GB
Türblätter demontieren, Zarge verbleibt.
Menge: 1,000 Stck

**01.02.0160 Abbruch abgehängte Decke**
*** Bedarfsposition ohne GB
abgehängte Decke aller Art einschl. der
Hängekonstruktion abbrechen.  Einschl. Beiputz der
angrenzenden Flächen, einschl. flächenbündiges
Schließen der Verankerungslöcher.  (Beiputzarbeiten bis
insg. 1,50 qm. Sind größere Schäden vorhanden oder die
Unterdecke gänzlich zu verputzen, so wird dies über die
Positionen unter Titel 9 Putzarbeiten abgerechnet. In
diesem Fall ist die Bauleitung vor Ausführung zu
informieren)
Menge: 1,000 m²

**01.02.0170 Gardinenleisten ausbauen**
*** Bedarfsposition ohne GB
Alte und schadhafte Gardinenleisten demontieren und
entsorgen. Putzschäden beseitigen und Löcher
schliessen. Das Entfernen vorhandener Dübel, Nägel,
Haken, Schrauben oder sonstiger Befestigungsmittel  ist
in den Einheitspreis einzukalkulieren.  Diese Leistung
ist i.d.Regel vom Maler auszuführen!
Menge: 1,000 m

**01.02.0180 Deckenputz abschlagen (Betondecke)**
*** Bedarfsposition ohne GB
Hohlen, gerissenen, losen oder verfaulten Deckenputz
(Betondecke) abschlagen, einschl. evtl. vorh.
Putzträger.
Menge: 1,000 m²

**01.02.0190 Deckenputz abschlagen (Holzdecke)**
*** Bedarfsposition ohne GB
Hohlen, gerissenen, losen oder verfaulten Deckenputz
(Holzdecke) abschlagen, einschl. evtl. vorh. Putzträger
wie Streckmetall, Spalierlatten, Heraklit. Im
E.P.einzukalkulieren ist das Säubern und Entnageln der
Deckenbalken.
Menge: 1,000 m²

**01.02.0200 Kachelofen abbrechen**
*** Bedarfsposition ohne GB
Kachelofen vollständig abbrechen
Menge: 1,000 m3

**01.02.0210 Ofenfundament, einschl. Schutzplatten abbrechen**
*** Bedarfsposition ohne GB
Ofenfundament in einer Holzbalkendecke abbrechen,
einschl. Demontage von Funken-, bzw. Brandschutzplatten
aus Stahlblechen, Fliesen, Fermacell, oder ähnlichen.
Menge: 1,000 psch

#### Abschnitt 01.03 Beton- und Stahlbetonarbeiten

**01.03.0010 Waschmaschinenfundament herstellen**
*** Bedarfsposition ohne GB
Waschmaschinensockel aus Beton C16/20 herstellen.
Oberfläche abreiben und glätten, Kanten mittels
Dreikantleiste brechen. Ausführung schallentkoppelt,
einschl. Einbau, Vorhalten und Abtransport der
erforderlichen Schalung, Höhe 10 - 15cm, in fix und
fertiger Arbeit.
Menge: 1,000 m²

#### Abschnitt 01.04 Estrich / Spachtelarbeiten

**01.04.0010 vorh. Fliesenbelag spachteln**
*** Bedarfsposition ohne GB
vorh. Fliesenbelag an Wänden und auf Böden einmalig mit
geeignetem Mörtel zum Ausgleich geringer Unebenheiten
ausspachteln, einschl. vorheriger Haftgrundierung

Als Vorbereitung zur Verlegung von grossformatigen
Fliesenformaten. (erhöhte Anforderungen an die
Ebenheit)
Menge: 1,000 m²

**01.04.0020 Böden nivellieren bis 30mm**
*** Bedarfsposition ohne GB
Auftragen einer zementären Spachtelmasse,
selbstverlaufend auf geeignetem und vorbereitetem
Untergrund, einschl. vorheriger Grundierung (auch für
nichtsaugende Untergründe). Bis 30mm Dicke. z.B. PCI
Periplan, oder gleichwertig  Als Vorbereitung zur
Verlegung von grossformatigen  Fliesenformaten.
(erhöhte Anforderungen an die Ebenheit)
Menge: 1,000 m²

**01.04.0030 Entkopplungsmatte**
*** Bedarfsposition ohne GB
Vorhandenen Untergrund mit einer  Entkopplungsmatte
vollflächig überspannen,  z.B. PCI Polysilent 4 oder
gleichwertig.
Menge: 1,000 m²

**01.04.0040 Spanplattenboden spachteln**
*** Bedarfsposition ohne GB
vorh. Spanplattenboden für die Aufnahme von
Bodenfliesen wie folgt vorbereiten Spanplatten von
trennenden Verschmutzungen befreien Untergrund mit
einer geeigneten Grundierung behandeln Fläche mit einer
selbstverlaufenden faserarmierten Ausgleichsmasse auf
Zementbasis ausgleichen  Hinweis Die zwingend nötige
Entkopplung und Abdichtung ist hier nicht enthalten und
wird über entsprechenden Positionen abgerechnet.
Menge: 1,000 m²

**01.04.0050 Zementfließestrich bis 35 mm**
*** Bedarfsposition ohne GB
Zementfließestrich bis 35 mm Stärke erstellen incl.
Bewehrung oder faserarmiert und einschl. aller
erforderlichen Untergrundvorarbeiten  Als Vorbereitung
zur Verlegung von grossformatigen  Fliesenformaten.
(erhöhte Anforderungen an die Ebenheit)
Menge: 1,000 m²

**01.04.0060 Zementschnellestrich bis 50 mm**
*** Bedarfsposition ohne GB
Zementschnellestrich bis 50 mm Stärke erstellen incl.
Bewehrung oder faserarmiert und einschl. aller
erforderlichen Untergrundvorarbeiten, einschl.
Randstreifen.  Als Vorbereitung zur Verlegung von
grossformatigen  Fliesenformaten. (erhöhte
Anforderungen an die Ebenheit)

Verlegereife innerhalb 24 Std
Material: Ardex A 35 oder gleichwertig
Menge: 1,000 m²

**01.04.0070 Zulage: Unterestrich**
*** Bedarfsposition ohne GB
Zulage zu den Estrichpositionen je cm Mehrdicke  -ist
vor der Ausführung der Bauleitung anzuzeigen-
Menge: 1,000 m²

**01.04.0080 Zulage: Gefälleestrich**
*** Bedarfsposition ohne GB
Zulage zu den Estrichpositionen: Ausführung als
Gefälleestrich für bodengleiche Dusche
Menge: 1,000 m²

**01.04.0090 Trittschallisolierung (Polystyrol)**
*** Bedarfsposition ohne GB
Trittschallisolierung (Polystyrol) liefern und dicht
gestoßen auslegen Dicke bis 40 mm,
Menge: 1,000 m²

**01.04.0100 Polyethylen Schaumfolie**
*** Bedarfsposition ohne GB
Polyethylen Schaumfolie als Trittschalldämmung d=5mm
liefern und dicht gestoßen auslegen
Menge: 1,000 m²

**01.04.0110 Estrichflächen reparieren (kein Verlegeuntergrund)**
*** Bedarfsposition ohne GB
Flanken und Untergrund säubern, evtl. Trennlage und
Dämmung erneuern. Zementestrich einbringen, verdichten
an die angrenzenden Flächen übergangslos anarbeiten,
abreiben und glätten. Flächen bis 2 qm (normale
Anforderungen an die Ebenheit)
Menge: 1,000 m²

#### Abschnitt 01.05 Mauerwerk / Öffnungen

**01.05.0010 Mauerwerk herstellen, d <= 12,5 cm Stein, bis 4 qm**
*** Bedarfsposition ohne GB
Mauerwerk aus Porenbetonstein PPpl - 0,50, bzw. PP 4
-0,50 mit Mauermörtel M5 oder Dünnbettmörtel herstellen
Einschließlich Herstellen der erforderlichen Verzahnung
Einschließlich dem Verputzen einer (langen) Seite,
sowie Anarbeiten des Putzes an die angrenzenden
Flächen. Putzmörtel ist entsprechend dem Bestand zu
wählen In fix und fertiger Arbeit.  Wird mehr als eine
Seite verputzt sind diese Flächen über  die
entsprechenden Positionen aus Titel 9 Putzarbeiten
abzurechnen. Aufgemessen wird das Mauerwerk, nicht die
Putzfläche  Mauerwerksdicke: bis einschl. 12,5 cm (ohne
Putz) Flächen bis einschl. 4 qm
Menge: 1,000 m²

**01.05.0020 Mauerwerk herstellen, d <= 12,5 cm, über 4 qm**
*** Bedarfsposition ohne GB
Mauerwerk aus Porenbetonstein PPpl - 0,50, bzw. PP 4
-0,50 mit Mauermörtel M5 oder Dünnbettmörtel herstellen
Einschließlich Herstellen der erforderlichen Verzahnung
Einschließlich dem Verputzen einer (langen) Seite,
sowie Anarbeiten des Putzes an die angrenzenden
Flächen. Putzmörtel ist entsprechend dem Bestand zu
wählen In fix und fertiger Arbeit.  Wird mehr als eine
Seite verputzt sind diese Flächen über  die
entsprechenden Positionen aus Titel 9 Putzarbeiten
abzurechnen. Aufgemessen wird das Mauerwerk, nicht die
Putzfläche  Mauerwerksdicke: bis einschl. 12,5 cm (ohne
Putz) Flächen über 4 qm
Menge: 1,000 m²

**01.05.0030 Mauerwerk herstellen, d >12,5 cm**
*** Bedarfsposition ohne GB
Mauerwerk aus Porenbetonstein PP4 - 0,50 mit
Mauermörtel M5 oder Dünnbettmörtel herstellen
Einschließlich Herstellen der erforderlichen Verzahnung
Einschließlich dem Verputzen einer (langen) Seite,
sowie Anarbeiten des Putzes an die angrenzenden
Flächen. Putzmörtel ist entsprechend dem Bestand zu
wählen In fix und fertiger Arbeit.  Wird mehr als eine
Seite verputzt sind diese Flächen über  die
entsprechenden Positionen aus Titel 9 Putzarbeiten
abzurechnen. Aufgemessen wird das Mauerwerk, nicht die
Putzfläche  Mauerwerksdicke: über 12,5 cm (ohne Putz)
Flächen bis 4 qm
Menge: 1,000 m²

**01.05.0040 Duschtasse einmauern**
*** Bedarfsposition ohne GB
Abmauerung der Duschtasse aus Porenbeton oder
qualitativ gleichwertigem Material erstellen
Menge: 1,000 Stck

**01.05.0050 Badewanne einmauern**
*** Bedarfsposition ohne GB
Abmauerung der Badewanne aus Porenbeton erstellen,
inkl. -wenn gewünscht- Anlegen einer Schräge und
Vorsehen  einer Revisionsöffnung.
Menge: 1,000 m

**01.05.0060 Badewannen-Ablage erstellen**
*** Bedarfsposition ohne GB
Badewannen oder Duschtassen-Ablage erstellen
Konstruktion ist so auszulegen, dass sie auch
Einzellasten von mindestens 1,5 kN standhalten. Aufmaß
Menge: 1,000 m²

**01.05.0070 Türöffnung brechen, Wanddicke bis 24 cm**
*** Bedarfsposition ohne GB
Türöffnung brechen in Mauerwerk jeder Art,  mit Stürzen
überdecken,  Sturz sowie die Anschläge beimauern und
beiputzen.
 Aufgemessen wird die gestemmte Öffnung vor Einbau des
Sturz und vor dem beimauern und beiputzen der
Laibungen. Wanddicke, einschl. Putz und Belag: bis
einschl. 24cm
Menge: 1,000 m²

**01.05.0080 Türöffnung brechen, Wanddicken über 24cm**
*** Bedarfsposition ohne GB
Türöffnung brechen in Mauerwerk jeder Art,  mit Stürzen
überdecken,  Sturz sowie die Anschläge beimauern und
beiputzen.
 Aufgemessen wird die gestemmte Öffnung vor Einbau des
Sturz und vor dem beimauern und beiputzen der
Laibungen. Wanddicke, einschl. Putz und Belag: über
24cm
Menge: 1,000 m²

**01.05.0090 Türöffnung verkleinern, Wanddicke bis 24cm**
*** Bedarfsposition ohne GB
Vorhandene Türöffnung auf das nächste Normmaß durch
Einkleben (Porenbetonplatte, Wedi, o.Ä.) verkleinern.
Einschl. dem Verputzen der beigeklebten Stelle und
Einlegen eines Armierungsgewebes.  Wanddicke, einschl.
Putz und Belag: bis einschl. 24cm
Menge: 1,000 Stck

**01.05.0100 Türöffnung verkleinern, Wanddicke bis 37cm**
*** Bedarfsposition ohne GB
Vorhandene Türöffnung auf das nächste Normmaß durch
Einkleben (Porenbetonplatte, Wedi, o.Ä.) verkleinern.
Einschl. dem Verputzen der beigeklebten Stelle und
Einlegen eines Armierungsgewebes.  Wanddicke, einschl.
Putz und Belag: bis einschl. 37cm
Menge: 1,000 Stck

**01.05.0110 Türöffnung verkleinern, Wanddicke über 37cm**
*** Bedarfsposition ohne GB
Vorhandene Türöffnung auf das nächste Normmaß durch
Einkleben (Porenbetonplatte, Wedi, o.Ä.) verkleinern.
Einschl. dem Verputzen der beigeklebten Stelle und
Einlegen eines Armierungsgewebes.  Wanddicke, einschl.
Putz und Belag: größer 37cm
Menge: 1,000 Stck

**01.05.0120 Türöffnung vergrössern, Wanddicke bis 24cm**
*** Bedarfsposition ohne GB
Vorhandene Türöffnung durch Schneiden einer, bzw.
beider Wangen auf das nächste Normmaß vergrößern.
Einschl. dem Beimauern und Beiputzen von Fehlstellen in
den Wangen.  Wanddicke, einschl. Putz und Belag: bis
einschl. 24cm
Menge: 1,000 Stck

**01.05.0130 Türöffnung vergrössern, Wanddicke bis 37cm**
*** Bedarfsposition ohne GB
Vorhandene Türöffnung durch Schneiden einer, bzw.
beider Wangen auf das nächste Normmaß vergrößern.
Einschl. dem Beimauern und Beiputzen von Fehlstellen in
den Wangen.  Wanddicke, einschl. Putz und Belag: bis
einschl. 37cm
Menge: 1,000 Stck

**01.05.0140 Türöffnung vergrössern, Wanddicke über 37cm**
*** Bedarfsposition ohne GB
Vorhandene Türöffnung durch Schneiden einer, bzw.
beider Wangen auf das nächste Normmaß vergrößern.
Einschl. dem Beimauern und Beiputzen von Fehlstellen in
den Wangen.  Wanddicke, einschl. Putz und Belag: größer
37cm
Menge: 1,000 Stck

**01.05.0150 Zulage: Fertigteilsturz einbauen**
*** Bedarfsposition ohne GB
Zulage zu allen Positionen "Türöffnung vergrößern...":
Ausbau des alten Sturzes, Stemmen der neuen Auflager in
ausreichender Größe und Einbau eines neuen
Stahlbetonsturzes,  einschl. beidseitigem Putz.
Abrechnung je eingebautem Sturz
Menge: 1,000 Stck

**01.05.0160 Türhöhe verkleinern, Wanddicke bis 24cm, ohne Sturz**
*** Bedarfsposition ohne GB
Vorhandene Türöffnung um bis zu 12 cm durch Einkleben
(Porenbetonplatte, Wedi, o.Ä.)auf 2,02m verkleinern.
Einschl. dem Verputzen der beigeklebten Stelle und
Einlegen eines Armierungsgewebes.  Wanddicke, einschl.
Putz und Belag: bis einschl. 24cm
Menge: 1,000 Stck

**01.05.0170 Türhöhe verkleinern, Wanddicke bis 24cm, mit Sturz**
*** Bedarfsposition ohne GB
Vorhandene Türöffnung in der Höhe um bis zu 36 cm durch
Einbau eines Betonsturz und zumauern der verbliebenen
Öffnung oberhalb des Sturz, auf 2,02m verkleinern.
Einschl. dem Verputzen der beigemauerten Flächen und
des Sturzes sowie Einlegen eines Armierungsgewebes.
Vorh. Holzstürze sind zu entfernen.  Wanddicke,
einschl. Putz und Belag: bis einschl. 24cm
Menge: 1,000 Stck

**01.05.0180 Türhöhe verkleinern, Wanddicke bis 37cm, ohne Sturz**
*** Bedarfsposition ohne GB
Vorhandene Türöffnung um bis zu 12 cm durch Einkleben
(Porenbetonplatte, Wedi, o.Ä.)auf 2,02m verkleinern.
Einschl. dem Verputzen der beigeklebten Stelle und
Einlegen eines Armierungsgewebes.  Wanddicke, einschl.
Putz und Belag: bis einschl. 37cm
Menge: 1,000 Stck

**01.05.0190 Türhöhe verkleinern, Wanddicke bis 37cm, mit Sturz**
*** Bedarfsposition ohne GB
Vorhandene Türöffnung in der Höhe um bis zu 36 cm durch
Einbau eines Betonsturz und zumauern der verbliebenen
Öffnung oberhalb des Sturz, auf 2,02m verkleinern.
Einschl. dem Verputzen der beigemauerten Flächen und
des Sturzes sowie Einlegen eines Armierungsgewebes.
Vorh. Holzstürze sind zu entfernen.  Wanddicke,
einschl. Putz und Belag: bis einschl. 37cm
Menge: 1,000 Stck

**01.05.0200 Türhöhe verkleinern, Wanddicke über 37cm, ohne Sturz**
*** Bedarfsposition ohne GB
Vorhandene Türöffnung um bis zu 12 cm durch Einkleben
(Porenbetonplatte, Wedi, o.Ä.)auf 2,02m verkleinern.
Einschl. dem Verputzen der beigeklebten Stelle und
Einlegen eines Armierungsgewebes.  Wanddicke, einschl.
Putz und Belag: über 37cm
Menge: 1,000 Stck

**01.05.0210 Türhöhe verkleinern, Wanddicke über 37cm, mit Sturz**
*** Bedarfsposition ohne GB
Vorhandene Türöffnung in der Höhe um bis zu 36 cm durch
Einbau eines Betonsturz und zumauern der verbliebenen
Öffnung oberhalb des Sturz, auf 2,02m verkleinern.
Einschl. dem Verputzen der beigemauerten Flächen und
des Sturzes sowie Einlegen eines Armierungsgewebes.
Vorh. Holzstürze sind zu entfernen.  Wanddicke,
einschl. Putz und Belag: über 37cm
Menge: 1,000 Stck

**01.05.0220 Türen in der Höhe vergrössern, d <= 24cm**
*** Bedarfsposition ohne GB
Vorhandene Türöffnung, in der Höhe  um bis zu 25 cm
durch Einbau eines Betonsturz und entfernen des vorh.
Mauerwerks und des vorh. Sturz, auf 2,02 m
vergrössern.  Einschl. dem Verputzen der
beigemauerten, bzw. abge- stemmten Flächen und des
Sturzes sowie Einlegen  eines Armierungsgewebes.
 Wanddicke, einschl. Putz und Belag: bis einschl. 24cm
Menge: 1,000 Stck

**01.05.0230 Türen in der Höhe vergrössern, d <= 37cm**
*** Bedarfsposition ohne GB
Vorhandene Türöffnung, in der Höhe  um bis zu 25 cm
durch Einbau eines Betonsturz und entfernen des vorh.
Mauerwerks und des vorh. Sturz, auf 2,02 m
vergrössern.  Einschl. dem Verputzen der
beigemauerten, bzw. abge- stemmten Flächen und des
Sturzes sowie Einlegen  eines Armierungsgewebes.
 Wanddicke, einschl. Putz und Belag: bis einschl. 37cm
Menge: 1,000 Stck

**01.05.0240 Türen in der Höhe vergrössern, d > 37cm**
*** Bedarfsposition ohne GB
Vorhandene Türöffnung, in der Höhe  um bis zu 25 cm
durch Einbau eines Betonsturz und entfernen des vorh.
Mauerwerks und des vorh. Sturz, auf 2,02 m
vergrössern.  Einschl. dem Verputzen der
beigemauerten, bzw. abge- stemmten Flächen und des
Sturzes sowie Einlegen  eines Armierungsgewebes.
 Wanddicke, einschl. Putz und Belag: über 37cm
Menge: 1,000 Stck

**01.05.0250 Lüftungsgitter in Mauerwerk einbauen**
*** Bedarfsposition ohne GB
Lüftungsgitter, mit Einbaurahmen und Insektenschutz in
Mauerwerk einsetzen und einfugen.  Eventuelle
Anpassungsarbeiten (Putz/ Mauerwerk) der Wandöffnung
bis 0,1 m² sind im Einheitspreis  enthalten.  Größe bis
ca 0,05 m²
Menge: 1,000 Stck

#### Abschnitt 01.06 Schlitze

**01.06.0010 Sanitärschlitze schließen bis 15 cm**
*** Bedarfsposition ohne GB
Wandschlitze bis zu einer Breite von
15 cm nach Leitungsverlegung (Sanitär)
mit Mineralwolle ausstopfen, mit Armierungsgewebe
überspannen,mit Zement- oder Kalkzementmörtel,
schließen und flächenbündig an den vorhanden  Putz
anarbeiten.
Menge: 1,000 m

**01.06.0020 Sanitärschlitze schließen bis 30 cm**
*** Bedarfsposition ohne GB
Wandschlitze bis zu einer Breite von
30 cm nach Leitungsverlegung (Sanitär)
mit Mineralwolle ausstopfen, mit Armierungsgewebe
überspannen,mit Zement- oder Kalkzementmörtel,
schließen und flächenbündig an den vorhanden  Putz
anarbeiten
Menge: 1,000 m

**01.06.0030 Sanitärschlitze schließen bis 60 cm**
*** Bedarfsposition ohne GB
Wandschlitze bis zu einer Breite von
60 cm nach Leitungsverlegung (Sanitär)
mit Mineralwolle ausstopfen, mit Armierungsgewebe
überspannen,mit Zement- oder Kalkzementmörtel,
schließen und flächenbündig an den vorhanden  Putz
anarbeiten
Menge: 1,000 m

**01.06.0040 Zulage: Sanitärschlitze zumauern**
*** Bedarfsposition ohne GB
Zulage zu den Positionen "Sanitärschlitze schließen..."
Schlitze mit Mauerwerk aus Porenbeton oder
Kalksandstein schließen.  Einschließlich einer
fachgerechten Verzahnung oder Befestigung mit
Mauerankern.
Menge: 1,000 m

**01.06.0050 E-Schlitze schließen (bis 10cm Breite)**
*** Bedarfsposition ohne GB
(Elektro-) Putzschlitze bis zu einer Breite von 10 cm
schließen und an den vorhandenen
Wandputz übergangslos angleichen. Enthalten ist auch
das Schließen von alten Steckdosen im direkten Bereich
(bis ca.10cm Entfernung) des Schlitzes, sowie das
Schließen von Wanddurchbrüchen (bzw. -durchbohrungen)
innerhalb der hier abgerechneten  Schlitze
Menge: 1,000 m

**01.06.0060 E-Schlitze schließen (bis 15cm Breite)**
*** Bedarfsposition ohne GB
(Elektro-) Putzschlitze bis zu einer Breite von 15 cm
sauber schließen und an den vorhandenen
Wandputz übergangslos angleichen. Enthalten ist auch
das Schließen von alten Steckdosen im direkten Bereich
(bis ca.10cm Entfernung) des Schlitzes, sowie das
Schließen von Wanddurchbrüchen (bzw. -durchbohrungen)
innerhalb der hier abgerechneten  Schlitze
Menge: 1,000 m

**01.06.0070 Bodenschlitze im Estrich schließen bis 15 cm**
*** Bedarfsposition ohne GB
Flanken und Untergrund des Bodenschlitzes säubern,
Trenn- und Dämmlagen erneuern, mit Zementestrich
flächenbündig schließen. Fläche abreiben und glätten.
Für Schlitze bis 15cm Breite
Menge: 1,000 m

**01.06.0080 Bodenschlitze im Estrich schließen bis 30 cm**
*** Bedarfsposition ohne GB
Flanken und Untergrund des Bodenschlitzes säubern,
Trenn- und Dämmlagen erneuern, mit Zementestrich
flächenbündig schließen. Fläche abreiben und glätten.
Für Schlitze bis 30cm Breite
Menge: 1,000 m

#### Abschnitt 01.07 Durchbrüche

*Hinweis*
Bei Wand- und Bodendurchbrüchen ist auf den Brandschutz
zu achten. Offenstehende Durchführungen dürfen ohne
Rücksprache mit der Bauleitung nicht überbaut werden
(beispielsweise mit einer Abkastung oder einer
Badewannenabmauerung).

**01.07.0010 Durchbrüche herstellen, Wanddicke bis 12,5cm**
*** Bedarfsposition ohne GB
Durchbrüche in verschiedenem Mauerwerk herstellen.
Größe bis 0,05m²  Wanddicke, ohne Putz und Belag: bis
einschl. 12,5cm
Menge: 1,000 Stck

**01.07.0020 Durchbrüche herstellen, Wanddicken über 12,5cm**
*** Bedarfsposition ohne GB
Durchbrüche in verschiedenem Mauerwerk herstellen.
Größe bis 0,05m²  Wanddicke, ohne Putz und Belag: über
12,5cm
Menge: 1,000 Stck

**01.07.0030 Wanddurchbrüche bis 0,05 m² schließen**
*** Bedarfsposition ohne GB
Wanddurchbrüche bis 0,05m² Größe,
in bis zu 24 cm starken Wänden verschiedenen
Mauerwerks schließen und in der vorh.
Putzart beidseitig sauber beiputzen.
Menge: 1,000 Stck

**01.07.0040 Wanddurchbrüche bis 0,10 m² cm schließen**
*** Bedarfsposition ohne GB
Wanddurchbrüche bis 0,10 m² Größe,
in bis zu 24 cm starken Wänden verschiedenen
Mauerwerks schließen und in der vorh.
Putzart beidseitig sauber beiputzen.
Menge: 1,000 Stck

**01.07.0050 Deckendurchbrüche in StB - Decke herstellen**
*** Bedarfsposition ohne GB
Deckendurchbrüche in bis zu 20 cm starken
Stahlbetondecken bis zu einer Größe von
0,05m² nach Angabe stemmen. Das Aufstemmen des  Estrich
/ schwimmenden Estrich ist im Preis enthalten.
Menge: 1,000 Stck

**01.07.0060 Deckendurchbrüche in Holz herstellen.**
*** Bedarfsposition ohne GB
Deckendurchbrüche (einschl. Estrich oder Dielung)
bis 0,05m² in Holzbalkendecken unter möglichster
Schonung des unteren Putzträgers herstellen.

Durchbruch bis 20/20 cm.
Menge: 1,000 Stck

**01.07.0070 Deckendurchbrüche in Holz verschliessen**
*** Bedarfsposition ohne GB
Deckendurchbrüche bis 0,05m² in Holzbalkendecken
nach Verlegung der Installation o.ä., verschliessen.
Im Preis enthalten ist Ausstopfen der Deckenöffnung mit
 nichtbrennbaren Dämm-Material (Steinwolle oder
gleichwertig), sowie das Einputzen einschl. Putzträger,
und das Beiarbeiten der Oberseite  mit Zementestrich.
Es ist sichezustellen dass der Durchbruch, nach
Abschluß der Arbeiten, den gleichen Brandschutz
aufweist wie die Decke. Hierfür erforderliche
Abweichungen von der beschriebenen Leistung sind mit
der Bauleitung abzustimmen.
Menge: 1,000 Stck

**01.07.0080 Deckendurchbrüche in StB - Decke schließen**
*** Bedarfsposition ohne GB
Deckendurchbrüche bis 0,05m² Größe, nach Verlegung und
Ummantelung/Isolierung der Installation mit
Beton/Estrich vergiessen, einschl. Beiputz der
Unterseite und beiarbeiten der Oberseite mit
Estrich/schwimmenden Estrich, einschl. -wenn nötig- dem
Ausstopfen mit Steinwolle.
Menge: 1,000 Stck

#### Abschnitt 01.08 Putzarbeiten / Trockenputzarbeiten

*Hinweis*
Bei den nachfolgenden Positionen handelt es sich um
Innenputzarbeiten  Putzflächen die durch eine Ecke
unterbrochen sind, werden  als durchgehende Fläche
aufgemessen und vergütet.  In den Einheitspreisen
enthalten ist:
- das Aufbringen von Grundier- bzw.
Haftvorstrichmitteln
- der Einbau von Putzlehren
- der Einbau von Putzträgern, wie Rippenstreckmetall
- das Entfernen evtl. vorhandener Tapetenreste
- das Entfernen von Befestigungsmitteln, wie Nägel,
Schrauben, Dübel, etc...

**01.08.0010 Alte Dose schließen**
*** Bedarfsposition ohne GB
Nicht mehr benötigte Schalter- oder Steckdose sauber
schließen und an den vorhandenen
Wandputz übergangslos angleichen. (Nur für Dosen die
nicht im Bereich der zu verputzenden Schlitze liegen)
Menge: 1,000 Stck

**01.08.0020 Alte Dosen bis 3-fach schließen**
*** Bedarfsposition ohne GB
Nicht mehr benötigte Schalter- und Steckdosen sauber
schließen und an den vorhandenen
Wandputz übergangslos angleichen. Bis zu 3-fach-Dose.
(Nur für Dosen die nicht im Bereich der zu verputzenden
Schlitze liegen)
Menge: 1,000 Stck

**01.08.0030 Alte Dosen bis 6-fach schließen**
*** Bedarfsposition ohne GB
Nicht mehr benötigte Schalter- und Steckdosen sauber
schließen und an den vorhandenen
Wandputz übergangslos angleichen. Bis zu 6-fach-Dose.
(Nur für Dosen die nicht im Bereich der zu verputzenden
Schlitze liegen)
Menge: 1,000 Stck

**01.08.0040 Innenwandputz herstellen, bis 0,1m²**
*** Bedarfsposition ohne GB
Innenwandputz fachgerecht einlagig als Reparaturputz
bis 2 cm stark herstellen.  Der Untergrund ist
entsprechend vorzubereiten. Der Putz  ist an die
angrenzenden Flächen anzuarbeiten. Die Ober- fläche ist
sauber abzufilzen und zu glätten  Hierzu gehören nicht:
Löcher von Dübel, Nägeln, Haken, etc... Material:
Putzmörtel B4/20/2  In Einzelflächen bis einschl. 0,10
m²
Menge: 1,000 Stck

**01.08.0050 Innenwandputz herstellen, bis 1 m²**
*** Bedarfsposition ohne GB
Innenwandputz fachgerecht einlagig als Reparaturputz
bis 2 cm stark herstellen.  Der Untergrund ist
entsprechend vorzubereiten. Der Putz  ist an die
angrenzenden Flächen anzuarbeiten. Die Ober- fläche ist
sauber abzufilzen und zu glätten. Material: Putzmörtel
B4/20/2  In Einzelflächen bis einschl. 1,00 m²
Menge: 1,000 m²

**01.08.0060 Innenwandputz herstellen, über 1 m²**
*** Bedarfsposition ohne GB
Innenwandputz fachgerecht als Reparaturputz bis 2 cm
stark herstellen. Der Untergrund ist entsprechend
vorzubereiten. Der Putz ist an die angrenzenden Flächen
an- zuarbeiten. Die Oberfläche ist sauber abzufilzen
und zu glätten.  Material: Putzmörtel B4/20/2 In
Einzelflächen über 1,00 m²
Menge: 1,000 m²

**01.08.0070 Wandputz als Untergrund für die Fliesenverlegung**
*** Bedarfsposition ohne GB
tragfähige Wandflächen vornässen (stark saugende
Untergründen grundieren) und vorspritzen. Evtl.
Putzschienen setzen und Wandflächen neu  mit
Kalkzementputz lot- und fluchtgerecht aufputzen und an
den bestehenden Putz anarbeiten.  Als Vorbereitung zur
Verlegung von grossformatigen  Fliesenformaten.
(erhöhte Anforderungen an die Ebenheit)  Material:
quick-mix RSP, oder gleichwertig
Menge: 1,000 m²

**01.08.0080 Zulage: Ausgleichsputz**
*** Bedarfsposition ohne GB
Zulage zu Putzpositionen: Ausgleichsputz, bzw.
mehrlagige Ausführung bei Putzdicken, die in der Fläche
im Mittel 3 cm überschreiten
Menge: 1,000 m²

**01.08.0100 Zulage: Schließen tiefer Wandbeschädigungen**
*** Bedarfsposition ohne GB
Zulage zu Putzpositionen für: Schließen tiefer
Wandausbrüche (z.B. nach Stemmarbeiten  in
Hochlochziegel, Schwemmstein, etc...) - Ist vor
Ausführung bei der Bauleitung schriftlich anzuzeigen -
Menge: 1,000 m²

**01.08.0105 Zulage: Armierungsgewebe**
*** Bedarfsposition ohne GB
Zulage allen Putzpositionen  Zusätzliches Einarbeiten
von Armierungsgewebe aus Glasfaser als Putzbewehrung,
einschl. eventuell erforderlicher Gewebeecken.
Menge: 1,000 m²

**01.08.0110 Deckenputz**
*** Bedarfsposition ohne GB
Innendeckenputz fachgerecht als Reparaturputz bis 2 cm
stark herstellen. Der Untergrund ist entsprechend
vorzubereiten. Der Putz ist an die angrenzenden Flächen
azzuarbeiten. Die Oberfläche ist sauber abzufilzen und
zu glätten  Material: Putzmörtel B4/20/2
Menge: 1,000 m²

**01.08.0120 Eckschutzschiene einbauen.**
*** Bedarfsposition ohne GB
Eckschutzschiene aus verzinktem Stahlblech auf dem
Untergrund mit Mörtelbatzen ansetzen, lot- und
fluchtgerecht ausrichten und einputzen.
Menge: 1,000 m

**01.08.0130 Putzrisse ausbessern**
*** Bedarfsposition ohne GB
Putzrisse an Decken und Wänden, sowohl innen  als auch
außen, ausbessern. Angrenzende lose  Putzteile sind
abzuschlagen. Das freigelegte  Mauerwerk mit Haftmittel
vorstreichen. Risse sind mit  Mörtel satt auszudrücken
und an die vorhandenen Putzflächen sauber und
flächenbündig anzu- arbeiten. Das Entfernen evtl.
vorhandener Tapeten gehört zum Leistungsumfang.
Schadensbreite bis 15 cm.
Menge: 1,000 m

**01.08.0140 Mauerwerksrisse innerhalb der Gebäude**
*** Bedarfsposition ohne GB
Mauerwerksrisse innerhalb der Gebäude
ausstemmen, mit geeignetem Material nach
gründlichem Vornässen schließen, mit Streckmetall, bzw.
Armierungsgewebe in ausreichender  Überdeckung
überspannen und sauber
beiputzen.  Nur auf Anweisung der örtl. Bauleitung,
z.B.,  wo eine Verpressung der Risse  nicht möglich
oder erforderlich ist.
Menge: 1,000 m

**01.08.0150 Wandeinbauobjekt einputzen.**
*** Bedarfsposition ohne GB
Wandeinbauobjekt  (Unterverteilungen etc.) bis 0,5 m²
Fläche sauber einputzen.
Menge: 1,000 Stck

**01.08.0160 Putzanschlüsse**
*** Bedarfsposition ohne GB
Putzanschlüsse an Plattierungen, neuen Fenstern oder
Türen innen an den vorhandenen Putz angeglichen
herstellen. Nur anzuwenden,sofern die betreffenden
Putzflächen nicht neu und über eine andere Position
abgerechnet worden sind.
Menge: 1,000 m

**01.08.0180 Hartschaum - Bauplatte d <= 10 mm**
*** Bedarfsposition ohne GB
Wandflächen mit beidseitig armierten und
zementbeschichteten XPS Bauplatten verkleiden.
Die Platten mit Fliesenkleber C2 TE S1 vollflächig
ansetzen.
Einschließlich:
- Säubern des Untergrunds von trennenden
Verunreinigungen oder Mörtelresten
- Ausgleichen von Unebenheiten mit Fliesenkleber
- die nötige Grundierung, also ausdrücklich auch
Haftgrundierungen für nichtsaugende Untergründe (etwa
alter Fliesenbelag)

Materialdicke bis 10 mm
Menge: 1,000 m²

**01.08.0190 Hartschaum - Bauplatte d <= 20 mm**
*** Bedarfsposition ohne GB
Wandflächen mit beidseitig armierten und
zementbeschichteten XPS Bauplatten verkleiden.
Die Platten mit Fliesenkleber C2 TE S1 vollflächig
ansetzen.
Einschließlich:
- Säubern des Untergrunds von trennenden
Verunreinigungen oder Mörtelresten
- Ausgleichen von Unebenheiten mit Fliesenkleber
- die nötige Grundierung, also ausdrücklich auch
Haftgrundierungen für nichtsaugende Untergründe (etwa
alter Fliesenbelag)

Materialdicke bis 20 mm
Menge: 1,000 m²

**01.08.0200 Hartschaum - Bauplatte d <= 30 mm**
*** Bedarfsposition ohne GB
Wandflächen mit beidseitig armierten und
zementbeschichteten XPS Bauplatten verkleiden.
Die Platten mit Fliesenkleber C2 TE S1 vollflächig
ansetzen.
Einschließlich:
- Säubern des Untergrunds von trennenden
Verunreinigungen oder Mörtelresten
- Ausgleichen von Unebenheiten mit Fliesenkleber
- die nötige Grundierung, also ausdrücklich auch
Haftgrundierungen für nichtsaugende Untergründe (etwa
alter Fliesenbelag)

Materialdicke bis 30 mm
Menge: 1,000 m²

**01.08.0205 Hartschaum - Bauplatten armieren und spachteln**
*** Bedarfsposition ohne GB
XPS - Bauplatten (z.B. "Wedi") an den Plattenstößen und
Fliesenanschlüssen mit Glasfasergewebe armieren und die
gesamte Fläche mit feuchtraumgeeignetem, mineralischem
Mörtel abspachteln

Breite des Gewebes mindestens 10cm
Spachtelmörtel: mineralischer Mörtel (z.B. Ardex R1,
oder gleichwertig)
Menge: 1,000 m²

**01.08.0210 Rohrkästen erstellen, bis 50cm Abwicklung**
*** Bedarfsposition ohne GB
Gipskarton - Rohreinkleidung, einschließlich Dämmung
herstellen und an die vorhandenen Flächen anarbeiten
Einschl. Einbau einer eventuell notwendigen
Eckschutzschiene

Gipsplatte Typ DFH2, bzw. GKFI
Dicke: 25mm
Fugenspachtel imprägniert, grün gefärbt
Spachtelqualität Q2

Größe: bis 50cm Abwicklung
Menge: 1,000 m

**01.08.0220 Rohrkästen erstellen, bis 80cm Abwicklung**
*** Bedarfsposition ohne GB
Gipskarton - Rohreinkleidung, einschließlich Dämmung
herstellen und an die vorhandenen Flächen anarbeiten
Einschl. Einbau einer eventuell notwendigen
Eckschutzschiene

Gipsplatte Typ DFH2, bzw. GKFI
Dicke: 25mm
Fugenspachtel imprägniert, grün gefärbt
Spachtelqualität Q2

Größe: bis 80cm Abwicklung
Menge: 1,000 m

**01.08.0225 kleinen Rohrkasten erstellen**
*** Bedarfsposition ohne GB
Gipskarton - Rohreinkleidung, einschließlich Dämmung
herstellen und an die vorhandenen Flächen anarbeiten
Einschl. Einbau einer eventuell notwendigen
Eckschutzschiene

Gipsplatte Typ DFH2, bzw. GKFI
Dicke: 25mm
Fugenspachtel imprägniert, grün gefärbt
Spachtelqualität Q2

Für kleine Abkastungen, z.B. zum Verdecken
überstehender Rohranschlüsse
Summe aller Flächen bis 0,25m²
Menge: 1,000 Stck

**01.08.0230 Beplankung der Vorwandinstallation**
*** Bedarfsposition ohne GB
Metallständerprofile fachgerecht montieren und die
Gefache  beplanken, incl. aller erforderlichen
Ausschnitte und Materialien.  Der Hohlraum ist mit
Mineralwolle in einer Mindestdicke  von 60 mm
auszufüllen.

Gipsplatte Typ DFH2, bzw. GKFI
Dicke: 25mm
Fugenspachtel imprägniert, grün gefärbt
Spachtelqualität Q2
Menge: 1,000 m²

#### Abschnitt 01.09 Fensterbänke

**01.09.0010 Innenfensterbank ausbauen, Flächen vorbereiten**
*** Bedarfsposition ohne GB
Schadhafte Innenfensterbänke unterschiedlicher
Materialien einschl. etwaiger vorhandenen
Scheuerleisten ausbauen und
die Flächen wieder herrichten.
Einschließlich flächenbündigem Beiputzen der
Fensterwangen,
und herstellen eines neuen Auflagers (z.B. mit Estrich)
für eine neue Fensterbank aus Naturstein oder Fliesen.
Menge: 1,000 m

**01.09.0020 JURA-Innenfensterbänke bis 15 cm breit,**
*** Bedarfsposition ohne GB
Innenfensterbank mit abgerundeten Ecken
und gefasten Kanten
Oberfläche, sowie Vorderseite vollständig und beide
Kopfseiten
jeweils bis ca. 75mm poliert

Material: Marmor, Jura gelb
Stärke: 20mm
Breite: bis 150mm

mit geeignetem Mörtel verlegen
Menge: 1,000 m

**01.09.0030 Serizzo Granit Innenfensterbank, bis 15 cm breit**
*** Bedarfsposition ohne GB
Innenfensterbank mit abgerundeten Ecken
und gefasten Kanten
Oberfläche, sowie Vorderseite vollständig und beide
Kopfseiten
jeweils bis ca. 75mm poliert

Material: Granit, Serizzo
Stärke: 20mm
Breite: bis 150mm

mit geeignetem Mörtel verlegen
Menge: 1,000 m

**01.09.0040 JURA-Innenfensterbänke bis 25 cm breit**
*** Bedarfsposition ohne GB
Innenfensterbank mit abgerundeten Ecken
und gefasten Kanten
Oberfläche, sowie Vorderseite vollständig und beide
Kopfseiten
jeweils bis ca. 75mm poliert

Material: Marmor, Jura gelb
Stärke: 20mm
Breite: bis 250mm

mit geeignetem Mörtel verlegen
Menge: 1,000 m

**01.09.0060 Serizzo Granit Innenfensterbank, bis 25 cm breit**
*** Bedarfsposition ohne GB
Innenfensterbank mit abgerundeten Ecken
und gefasten Kanten
Oberfläche, sowie Vorderseite vollständig und beide
Kopfseiten
jeweils bis ca. 75mm poliert

Material: Granit, Serizzo
Stärke: 20mm
Breite: bis 250mm

mit geeignetem Mörtel verlegen
Menge: 1,000 m

**01.09.0062 JURA-Innenfensterbänke bis 40 cm breit**
*** Bedarfsposition ohne GB
Innenfensterbank mit abgerundeten Ecken
und gefasten Kanten
Oberfläche, sowie Vorderseite vollständig und beide
Kopfseiten
jeweils bis ca. 75mm poliert

Material: Marmor, Jura gelb
Stärke: 20mm
Breite: bis 400mm

mit geeignetem Mörtel verlegen
Menge: 1,000 m

**01.09.0065 Serizzo Granit Innenfensterbank, bis 40 cm breit**
*** Bedarfsposition ohne GB
Innenfensterbank mit abgerundeten Ecken
und gefasten Kanten
Oberfläche, sowie Vorderseite vollständig und beide
Kopfseiten
jeweils bis ca. 75mm poliert

Material: Granit, Serizzo
Stärke: 20mm
Breite: bis 400mm

mit geeignetem Mörtel verlegen
Menge: 1,000 m

**01.09.0070 JURA-Scheuerleisten**
*** Bedarfsposition ohne GB
JURA-Scheuerleisten 15 - 40 cm lang, 50 mm hoch, 15 mm
stark, mit gebrochenen
Vorderkanten, alle sichtbaren Flächen
poliert, einschl. der erforderlichen
Ausklinkung liefern, einsetzen.
Menge: 1,000 Stck

**01.09.0080 Serizzo Granit Scheuerleisten**
*** Bedarfsposition ohne GB
Scheuerleisten aus Serizzo Granit 15 - 40 cm lang,
50 mm hoch, 15 mm stark, mit gebrochenen
Vorderkanten, alle sichtbaren Flächen
poliert, einschl. der erforderlichen
Ausklinkung liefern, einsetzen.
Menge: 1,000 Stck

**01.09.0090 Zulage: zusätzlich polierte Seitenflächen**
*** Bedarfsposition ohne GB
Zulage zu den Vorpositionen (Innenfensterbänke):
zusätzliche polierte Sichtseiten
Abrechnung nach lfd. Meter zusätzlich polierte
Seitenfläche
Menge: 1,000 m

USt %: 19,00
